# Inondeur réglable, modèle AFB "HUNTER", débit réglable par vis entre 0,057 et 0,456 m³/h

- Propriété du fichier: CYPE INGENIEROS, S.A.
- Format: FIEBDC-3/2002
- Devise: EUR
- Coûts indirects: 3.00 %
- Frais généraux: 13.00 %
- Bénéfice: 6.00 %
- TVA: 20.00 %

## A VRD et aménagements extérieurs

### AV Espaces verts et mobilier urbain

#### AVA Arrosage

**AVA080** U Inondeur réglable, modèle AFB "HUNTER", débit réglable par vis entre 0,057 et 0,456 m³/h.
Fourniture et installation d'inondeur réglable, modèle AFB "HUNTER", débit réglable par vis entre 0,057 et 0,456 m³/h, avec filet femelle de 1/2". Comprend les accessoires de connexion à la tuyauterie d'approvisionnement et de distribution. Totalement monté, connecté et testé.
Inclut: Installation dans le terrain et connexion hydraulique à la tuyauterie d'approvisionnement et distribution. Nettoyage hydraulique de l'unité. Ajustement du débit d'eau.
Critère de métré de projet: Nombre d'unités prévues, selon documentation graphique du Projet.
Critère de mesure de l'ouvrage: On mesurera le nombre d'unités réellement exécutées selon les spécifications du Projet.

| Code | U | Désignation | Quantité | Prix | Montant |
|---|---|---|---|---|---|
| mt48hun250b | U | Inondeur réglable, modèle AFB "HUNTER", débit réglable par vis entre 0,057 et 0,456 m³/h, avec filet femelle de 1/2". (matériau) | 1.000 | 2.70 | 2.70 |
| mt48hun520a | U | Té en PVC, avec filet de 1/2". (matériau) | 1.000 | 0.50 | 0.50 |
| mt48hun515a | U | Tuyauterie en PVC avec filet de 1/2", de 30 cm de longueur. (matériau) | 1.000 | 0.70 | 0.70 |
| mo008 | h | Compagnon professionnel III/CP2 plombier. (main-d'œuvre) | 0.101 | 25.49 | 2.57 |
| mo107 | h | Ouvrier professionnel II/OP plombier. (main-d'œuvre) | 0.101 | 21.90 | 2.21 |
| % | % | Coûts directs complémentaires | 2 % | 8.68 | 0.17 |
|  |  | Coûts directs |  |  | 8.85 |
