# Électrovanne en PVC

- Propriété du fichier: CYPE INGENIEROS, S.A.
- Format: FIEBDC-3/2002
- Devise: EUR
- Coûts indirects: 3.00 %
- Frais généraux: 13.00 %
- Bénéfice: 6.00 %
- TVA: 20.00 %

## A VRD et aménagements extérieurs

### AV Espaces verts et mobilier urbain

#### AVA Arrosage

**AVA090** U Électrovanne en PVC, avec connexions filetées de 1" de diamètre, débit de 0,23 à 6,81 m³/h, pression de 1,38 à 10,34 bar, alimentation du solénoïde à 24 Vca, modèle SRV-100G-B "HUNTER", avec regard en plastique pourvu d'un couvercle.
Électrovanne en PVC, avec connexions filetées de 1" de diamètre, débit de 0,23 à 6,81 m³/h, pression de 1,38 à 10,34 bar, alimentation du solénoïde à 24 Vca, modèle SRV-100G-B "HUNTER", corps en ligne, avec possibilité d'ouverture manuelle, avec regard en plastique pourvu d'un couvercle. Comprend les accessoires de connexion au tuyau d'approvisionnement et de distribution, excavation et remblayage postérieur. Totalement montée et connectée.
Inclut: Implantation du regard. Excavation avec des moyens manuels. Mise en place du regard préfabriqué. Hébergement de l'électrovanne. Réalisation de connexions hydrauliques de l'électrovanne à la tuyauterie d'approvisionnement et de distribution. Connexion électrique avec le câble d'alimentation.
Critère de métré de projet: Nombre d'unités prévues, selon documentation graphique du Projet.
Critère de mesure de l'ouvrage: On mesurera le nombre d'unités réellement exécutées selon les spécifications du Projet.

| Code | U | Désignation | Quantité | Prix | Montant |
|---|---|---|---|---|---|
| mt48hun300q | U | Électrovanne en PVC, avec connexions filetées de 1" de diamètre, débit de 0,23 à 6,81 m³/h, pression de 1,38 à 10,34 bar, alimentation du solénoïde à 24 Vca, modèle SRV-100G-B "HUNTER", corps en ligne, avec possibilité d'ouverture manuelle. (matériau) | 1.000 | 17.90 | 17.90 |
| mt48wwg010a | U | Regard en plastique, avec tampon et sans fond, de 30x30x30 cm, pour hébergement de vannes en systèmes d'arrosage. (matériau) | 1.000 | 30.71 | 30.71 |
| mo008 | h | Compagnon professionnel III/CP2 plombier. (main-d'œuvre) | 0.201 | 25.49 | 5.12 |
| mo107 | h | Ouvrier professionnel II/OP plombier. (main-d'œuvre) | 0.201 | 21.90 | 4.40 |
| mo003 | h | Compagnon professionnel III/CP2 électricien. (main-d'œuvre) | 0.101 | 25.49 | 2.57 |
| % | % | Coûts directs complémentaires | 2 % | 60.70 | 1.21 |
|  |  | Coûts directs |  |  | 61.91 |
