# Programmateur électronique pour arrosage automatique

- Propriété du fichier: CYPE INGENIEROS, S.A.
- Format: FIEBDC-3/2002
- Devise: EUR
- Coûts indirects: 3.00 %
- Frais généraux: 13.00 %
- Bénéfice: 6.00 %
- TVA: 20.00 %

## A VRD et aménagements extérieurs

### AV Espaces verts et mobilier urbain

#### AVA Arrosage

**AVA110** U Programmateur électronique pour arrosage automatique, pour 2 stations, avec 3 programmes et 4 démarrages journaliers par programme, montage mural intérieur, avec transformateur 230/24 V extérieur, modèle EC-201i-E "HUNTER".
Programmateur électronique pour arrosage automatique, pour 2 stations, avec 3 programmes et 4 démarrages journaliers par programme, montage mural intérieur, avec transformateur 230/24 V extérieur, modèle EC-201i-E "HUNTER", programmation non volatile, temps d'arrosage allant d'1 min à 4 h par incréments d'1 min, avec connexions pour capteurs de pluie, d'humidité, de température ou de vent. Comprend la programmation. Totalement monté et connecté.
Inclut: Installation sur la surface de la paroi. Connexion électrique avec les électrovannes. Connexion électrique avec le transformateur. Programmation.
Critère de métré de projet: Nombre d'unités prévues, selon documentation graphique du Projet.
Critère de mesure de l'ouvrage: On mesurera le nombre d'unités réellement exécutées selon les spécifications du Projet.

| Code | U | Désignation | Quantité | Prix | Montant |
|---|---|---|---|---|---|
| mt48hun600ga | U | Programmateur électronique pour arrosage automatique, pour 2 stations, avec 3 programmes et 4 démarrages journaliers par programme, montage mural intérieur, avec transformateur 230/24 V extérieur, modèle EC-201i-E "HUNTER", programmation non volatile, temps d'arrosage allant d'1 min à 4 h par incréments d'1 min, avec connexions pour capteurs de pluie, d'humidité, de température ou de vent. (matériau) | 1.000 | 57.60 | 57.60 |
| mo003 | h | Compagnon professionnel III/CP2 électricien. (main-d'œuvre) | 0.719 | 25.49 | 18.33 |
| mo102 | h | Ouvrier professionnel II/OP électricien. (main-d'œuvre) | 0.719 | 21.90 | 15.75 |
| % | % | Coûts directs complémentaires | 2 % | 91.68 | 1.83 |
|  |  | Coûts directs |  |  | 93.51 |
