# Asperseur aérien de turbine

- Propriété du fichier: CYPE INGENIEROS, S.A.
- Format: FIEBDC-3/2002
- Devise: EUR
- Coûts indirects: 3.00 %
- Frais généraux: 13.00 %
- Bénéfice: 6.00 %
- TVA: 20.00 %

## X Réseaux divers

### XD Distribution d'eau

#### XDA Arrosage

**XDA060** U Asperseur aérien de turbine, modèle PGS-ADJ "HUNTER", rayon de 6,7 à 15,9 m, arc ajustable entre 40° et 360°, débit de 0,11 à 3,27 m³/h, intervalle de pressions recommandé de 2,1 à 4,8 bar, hauteur totale de 19 cm.
Asperseur aérien de turbine, modèle PGS-ADJ "HUNTER", rayon de 6,7 à 15,9 m, arc ajustable entre 40° et 360°, débit de 0,11 à 3,27 m³/h, intervalle de pressions recommandé de 2,1 à 4,8 bar, hauteur totale de 19 cm, avec engrenage lubrifié à l'eau, filet femelle de 3/4", filtre de grande surface et douze tuyères standard interchangeables. Comprend les accessoires de connexion à la tuyauterie d'approvisionnement et de distribution. Totalement monté, connecté et testé.
Inclut: Installation dans le terrain et connexion hydraulique à la tuyauterie d'approvisionnement et distribution. Nettoyage hydraulique de l'unité. Ajustement de l'arc. Ajustement de la portée. Ajustement du débit d'eau.
Critère de métré de projet: Nombre d'unités prévues, selon documentation graphique du Projet.
Critère de mesure de l'ouvrage: On mesurera le nombre d'unités réellement exécutées selon les spécifications du Projet.

| Code | U | Désignation | Quantité | Prix | Montant |
|---|---|---|---|---|---|
| mt48hun030yb | U | Asperseur aérien de turbine, modèle PGS-ADJ "HUNTER", rayon de 6,7 à 15,9 m, arc ajustable entre 40° et 360°, débit de 0,11 à 3,27 m³/h, intervalle de pressions recommandé de 2,1 à 4,8 bar, hauteur totale de 19 cm, avec engrenage lubrifié à l'eau, filet femelle de 3/4", filtre de grande surface et douze tuyères standard interchangeables. (matériau) | 1.000 | 16.34 | 16.34 |
| mt48hun500b | U | Collier et support pour asperseurs et diffuseurs aériens, "HUNTER". (matériau) | 1.000 | 3.78 | 3.78 |
| mt48hun520b | U | Té en PVC, avec filet de 3/4". (matériau) | 1.000 | 0.60 | 0.60 |
| mt48hun515b | U | Tuyauterie en PVC avec filet de 3/4", de 30 cm de longueur. (matériau) | 1.000 | 0.80 | 0.80 |
| mo008 | h | Compagnon professionnel III/CP2 plombier. (main-d'œuvre) | 0.108 | 25.49 | 2.75 |
| mo107 | h | Ouvrier professionnel II/OP plombier. (main-d'œuvre) | 0.108 | 21.90 | 2.37 |
| % | % | Coûts directs complémentaires | 2 % | 26.64 | 0.53 |
|  |  | Coûts directs |  |  | 27.17 |
